# Projekt Neubau der Gewächshausanlage für Antonius
Angebotsaufforderung (GAEB DA XML 3.2, DA83)
Währung: EUR
Auftraggeber: Antonius : gemeinsam wachsen gGmbH, Deutschland, An St. Kathrin 4, 36041 Fulda
Erstellt mit: AVAPLAN, AVAPLAN win64bit 25.1.7.4120, 13.10.2026

## 1. Vorbemerkung / Vertragstext
1. Projekt

1.1 Übersicht Projektbeschreibung

Beschreibung : Errichtung einer Gewächshausanlage
Teil : Betonarbeiten
(Betonsohle Gewächshaus)

1.2 Auftraggeber

Antonius : gemeinsam wachsen gGmbH
An St. Kathrin 4
36041 Fulda
Deutschland

1.3 Projektname und Baustelle

Projektname :  Antonius : gemeinsam wachsen
Baustelle :  Wegastraße 14, 36041 Fulda

1.4 Koordination & Bauleitung

Looije Agro Technics BV
Stelvenseweg 11
4921 PL Made, die Niederlande
Telefon: 00-31-162-684336
E-Mail in Bezug
auf dieses Projekt : peterdenboer@lat.nl

## 2 Allgemeine Bestimmungen
2 Allgemeine Bestimmungen

2.1 Rechtliche Aspekte

2.1.1 Bauleitung Looije Agro Technics B.V.
Looije Agro Technics B.V. kümmert sich im Namen des Auftraggebers um die gesamte Bauleitung.
Looije Agro Technics B.V. wird im Vorfeld daher für das Beantragen, Beurteilen und Ausschreiben aller relevanten Dinge sorgen, die u.a. in dieser Übersicht beschrieben sind.
Looije Agro Technics B.V. empfiehlt dem Auftraggeber das jeweils am besten passende Angebot.

Der Auftraggeber bestimmt, welcher Auftragnehmer den Auftrag ausführen wird.

Der Auftraggeber ist in rechtlicher und finanzieller Hinsicht verantwortlich für das Treffen von Vereinbarungen mit den Auftragnehmern.

Looije Agro Technics B.V. ist vom Auftragnehmer nicht für Dinge haftbar zu machen, die sich aus den Bauleitungsaktivitäten von Looije Agro Technics B.V. im weitesten Sinne des Wortes ergeben.
Wo in dieser Übersicht die Rede von der "Bauleitung" ist, ist im ausführenden Sinn  "Looije Agro Technics B.V.“ gemeint.

2.1.2 Abweichungen zur Übersicht
Es wird davon ausgegangen, dass der Auftragnehmer in Hinblick auf die in dieser Übersicht genannten Aspekte sachkundig ist.

Der Auftragnehmer wird diese Übersicht und die Anlagen daher sorgfältig kontrollieren und ausgehend von seinem Sachwissen eventuelle Mängel, Abweichungen oder Ergänzungen melden und der Bauleitung so schnell wie möglich zur Kenntnis bringen.

Falls der Auftragnehmer keine Änderungen vorschlägt, gilt diese Übersicht als vollständig und im weitesten Sinne des Wortes als der Anwendung genügend, die der Auftraggeber vor Augen hat.

Falls der Auftragnehmer beim Angebot von Zeichnungen, Maßen und Spezifikationen, wie sie in dieser Übersicht enthalten sind, abweicht, hat der Auftragnehmer dies explizit beim betreffenden Punkt anzugeben.

Durch das Vorlegen eines Preisangebots erklärt der Auftragnehmer, von dem gesamten Inhalt dieser Übersicht Kenntnis genommen zu haben. Gleichzeitig erklärt der Auftragnehmer durch das Vorlegen eines Preisangebots, dass er zur Lieferung unter Berücksichtigung aller Bestimmungen aus dieser Übersicht bereit ist.

2.1.3 Gesetz zur Steuer- und Sozialversicherungspflicht
Der Auftraggeber ist sich möglicher Ansprüche in Hinblick auf das Gesetz bezüglich der Arbeitsbedingungen und/oder das Gesetz zur Steuer- und Sozialversicherungspflicht bewusst, überträgt jedoch ausdrücklich das finanzielle Risiko in Bezug auf derartige gesetzliche Bestimmungen an den Auftragnehmern.
Der Auftragnehmer bewahrt den Auftraggeber gegen jegliche Ansprüche Dritter, die sich aus der Nichtzahlung oder unzureichenden Zahlung von Steuern, Prämien u. d. im weitesten Sinne des Wortes ergeben.

Falls der Auftraggeber durch den Gesetzgeber oder andere Instanzen zu finanziellen Verpflichtungen gezwungen wird, die mit diesem dem Auftragnehmern zu erteilenden Auftrag in Zusammenhang stehen, behält sich der Auftraggeber das Recht vor, alle betreffenden Kosten von der gesamten Submissionssumme in Abzug zu bringen oder diese Kosten vom Auftragnehmer zurückzufordern.

2.1.4 Weitere Bestimmungen
Es wird davon ausgegangen, dass der Auftragnehmer die zutreffenden (regionalen) Vorschriften und Bestimmungen Arbeit kennt, wie sie zum Zeitpunkt der Ausschreibung auf der Baustelle gelten. Dies gilt sowohl für staatliche Bestimmungen als auch für bindende Bestimmungen von Dritten. Der Auftragnehmer ist dafür verantwortlich, dass diese Vorschriften und Bestimmungen eingehalten werden.
Auftragnehmer ist verpflichtet mit geprüfte und wenn notwendig diplomierten Arbeiter zu Arbeiten.

Arbeiter müssen immer Zeugnis Überlegen können an Bauleitung und Behörde.

2.1.5 Lizenz-/Patentpflichten
Der Auftraggeber ist sich im Klaren über die Möglichkeit eventueller Ansprüche in Hinblick auf Lizenz- oder Patentverpflichtungen, die der Auftragnehmer eingegangen ist oder die von diesem eingegangen werden müssen, weist jedoch das finanzielle Risiko in Bezug auf derartige gesetzliche Bestimmungen ausdrücklich dem Auftragnehmer zu.

2.1.6 Versicherung
Wenn nichts anderes angegeben ist, hat der Auftragnehmer für die Ausführung dieses Projektes eine Bauleistungsversicherung (sogenannte C.A.R. Versicherung) abzuschließen. Alle Ereignisse oder Umstände, die nicht durch diese Versicherung gedeckt werden, sind das Risiko des Auftragnehmers.
Der Auftragnehmer wird daher selbst Sorge für eine Versicherung aller durch ihn zu benutzenden Baumaterialien, Werkzeuge und aller anderen Zubehörteile tragen. Außerdem wird der Auftragnehmer für eine angemessene Versicherung seiner Mitarbeiter sorgen.
Der Auftraggeber übernimmt in dieser Angelegenheit daher keinerlei Haftung oder Verantwortung. Durch das Unterbreiten eines Angebots bewahrt der Auftragnehmer den Auftraggeber im Voraus vor Kosten, die sich auf Ansprüche wie die obengenannten beziehen.

2.1.7 Materialien, höhere Gewalt
Diebstahl, Bruch und/oder Beschädigung sowie alle übrigen Formen von Mängeln an Materialien oder das Fehlen von Materialien kann durch den Auftragnehmer nicht als höhere Gewalt geltend gemacht werden.

## 2.2 Das Angebot & die Ausführung
2.2 Das Angebot & die Ausführung

2.2.1 Das Angebot
Der Auftragnehmer spezifiziert sein Angebot deutlich, nicht freibleibend und ohne Vorbehalt.
Das Angebot umfasst mindestens:
• ein klares Angebot mit spezifizierten Preisen
• falls erforderlich: zugehörige erläuternde Zeichnungen

Der Auftragnehmer hat in sein Angebot alle Tätigkeiten und Materialien aufzunehmen, die für die komplette Lieferung des Gewünschten erforderlich sind, einschließlich der Leistung der erforderlichen Arbeit, der Bereitstellung von Materialien, Werkzeugen, Hilfsmitteln u.d.
Außerdem wird das Angebot des Auftragnehmers niemals freibleibend sein. Ein eventueller Vorbehalt des Auftragnehmers durch Anwendung von Lieferbedingungen oder Bestimmungen bezüglich des “Freibleibens” des Angebots wird durch die Bauleitung im Voraus ausdrücklich abgewiesen und für nichtig erklärt.

2.2.2 Änderungen
Wenn sich nach dem Zuschlag herausstellt, dass bei näherer Ausarbeitung der Situation geringfügige Änderungen bezüglich der Materialmenge oder der Arbeit erforderlich sind, wird dies für den Auftraggeber keine preislichen Konsequenzen haben.
Falls im Paket Teile der Arbeit nicht explizit beschrieben, wohl aber in den Zeichnungen enthalten sind oder als üblich betrachtet werden dürfen oder auf andere Weise berechtigterweise zur Aufgabe gerechnet werden dürfen, oder erforderlich sind, um die Aufgabe vollständig auszuführen, wird der Auftragnehmer diese ausführen, ohne hierfür einen Mehrpreis berechnen zu können.

2.2.3 Preiserhöhungen
Die Bauleitung akzeptiert keine Preiserhöhungen auf der Basis gestiegener Lohn- oder Materialkosten, es sei denn, dies wurde in dem Angebot des Auftragnehmers ausdrücklich und explizit angegeben.

2.2.4 Zeitplan
Der Auftragnehmer hat der Bauleitung unmittelbar im Anschluss an den Zuschlag eine genaue Bauplanung vorzulegen, die den Ausgangspunkt für die weitere Planung des Projektes bildet.
Das Anfangsdatum des Baus wird gemeinsam mit dem betreffenden Auftragnehmer durch die Bauleitung festgelegt.

Abweichungen von dieser Planung sind nur nach vorhergehender Genehmigung durch die Bauleitung zulässig.

Der Auftragnehmer wird die Bauplanung der Bauleitung genau einhalten und drohende Abweichungen von dieser Planung so bald wie möglich der Bauleitung melden.

Nach Erteilung des Zuschlags wird die Bauleitung die praktische Ausführung der Arbeiten regelmäßig individuell (mit einem einzelnen Auftragnehmer) oder kollektiv (mit mehreren Auftragnehmern) besprechen.
Wenn sich während dieser Besprechung Änderungen im Zeitplan oder bei der Ausführung der Arbeiten als notwendig erweisen und genehmigt werden, werden sie dem Auftragnehmer stets von der Bauleitung schriftlich bestätigt.

2.2.5 Mehr-/Minderarbeit
Falls Änderungen als Mehrarbeit ausgeführt werden müssen, wird dies immer durch die Bauleitung angegeben.
Mehrarbeit darf erst ausgeführt werden, wenn die Kosten hierfür bekannt sind und sich der Auftraggeber hiermit einverstanden erklärt.
Eventuelle Mehr-/Minderarbeit wird bei der Endabrechnung verrechnet.

2.2.6 Loyalität in Bezug auf Aktivitäten von Dritten
Der Auftragnehmer wird loyal an allen Aktivitäten mitarbeiten, die einen reibungslosen Bauverlauf
fördern, und dabei die Aktivitäten Dritter berücksichtigen.

2.2.7 Geländegegebenheiten, Hindernisse
Der Auftraggeber trägt Sorge für die Bauvorbereitungen auf dem Baugelände.
Es wird davon ausgegangen, dass der Auftragnehmer über den Zustand des Baugeländes informiert ist und auch über die Zugangsmöglichkeiten zum Gelände. Mehrkosten in Zusammenhang mit ungünstigen Geländegegebenheiten oder Unebenheiten des Geländes können nicht als Mehrarbeit geltend gemacht werden.

Wenn nichts anderes angegeben ist, geht die Bauleitung davon aus, dass keine besonderen Geländegegebenheiten vorliegen. Falls während des Baus dennoch unerwartete Geländegegebenheiten ans Licht kommen, werden diese gemeinsam besprochen werden.
Wenn der Auftragnehmer Grabungsarbeiten durchführt, muss er sich über die Lage von bereits vorhandenen Leitungen und Kabeln sowie anderen Hindernissen auf oder in dem Gelände informieren.

Die Bauleitung kann hierbei behilflich sein.

2.2.8 Genehmigungen
Der Auftragnehmer sorgt – falls für diesen Teil erforderlich - für eine rechtzeitige Vorlage der für die
Beantragung von Genehmigungen benötigten Zeichnungen und statistischen Berechnungen bei der
Bauleitung. Die Bauleitung koordiniert die Beantragung der diversen Genehmigungen.
Gebühren u. d. werden durch den Auftraggeber bezahlt.

2.2.9 Lieferdatum
Es wird davon ausgegangen, dass sich der Auftragnehmer bei der Einschreibung an die als Anfangs- und Lieferdatum genannten Projektdaten hält. Bei Annahme des Auftrags erklärt sich der Auftragnehmer automatisch mit dem tatsächlichen Lieferdatum einverstanden.
Schlechtwetterbedingungen und andere äußere Einflüsse können nur als höhere Gewalt geltend gemacht werden, wenn die Bauleitung sie als eine Situation betrachtet, in der nicht gearbeitet werden kann. Sie können nur nach Zustimmung der Bauleitung zu einer Überschreitung des ursprünglichen Lieferdatums führen.
Bei einer Überschreitung des Lieferdatums aufgrund von anderen Ursachen als Schlechtwetterbedingungen kann der Auftraggeber Schadensersatz vom Auftragnehmer fordern.

Nach Rücksprache mit dem Auftraggeber ist die Bauleitung befugt, bei Schlechtwetterbedingungen die Tätigkeiten stillzulegen. Nach sorgfältiger Besprechung zwischen der Bauleitung und dem Auftragnehmer wird dann ein neues Lieferdatum bestimmt.

2.2.10 Abnahme
Der Auftragnehmer sorgt für eine rechtzeitige Abnahme der Arbeit oder von Teilen der Arbeit, falls eine Abnahme hierfür erforderlich ist. Der Auftragnehmer lässt der Bauleitung Abschriften dieser Abnahmeberichte zukommen.

2.2.11 Musterung
Vor der Übergabe wird der Auftragnehmer zusammen mit der Bauleitung die Arbeiten prüfen oder kontrollieren.
Datum und Zeitpunkt der Musterung werden nach Rücksprache mit dem Auftragnehmer bestimmt.
Falls bestimmte Teile nicht genehmigt werden, erhält der Auftragnehmer eine entsprechende schriftliche Mitteilung. Außerdem wird in dieser Mitteilung die Frist angegeben, innerhalb der die Auftragnehmer die Teile nachträglich zur Genehmigung vorlegen kann.

2.2.12 Übergabe
Unter Übergabe wird verstanden:
Das nach der Genehmigung (siehe oben) dem Auftraggeber betriebsfertige Übergeben der kompletten Installation oder der Arbeit, nachdem der Auftragnehmer die Arbeit überprüft hat und festgestellt wurde, dass alles ordnungsgemäß und ohne Mängel funktioniert.
Außerdem gehört zur Übergabe, dass dem Auftraggeber alle (genehmigten) Zeichnungen,
Revisionszeichnungen, Gebrauchsanweisungen und übrigen Dokumente zur Verfügung gestellt
werden, die sich auf die Arbeit beziehen. Werden die letztgenannten Unterlagen nicht zur Verfügung
gestellt, wird dies für die Bauleitung ein Grund sein, nicht mit der Übergabe einverstanden zu sein.

2.2.13 Garantie
Die Verjährungsfirsten für Mängel betragen:  5 Jahre und 3 Monate.
Die Fristen beginnen mit der Abnahme der gesamten Leistung. Für die Dauer der Verjährungsfristen ist der AN verpflichtet, neben der Beseitigung auftretender Mängel auf seine Kosten dem AG auch Schäden und Kosten zu ersetzen, die diesem durch die Mängel oder deren Beseitigung entstehen, soweit diese Mängel auf ein Verschulden des AN zurückzuführen sind.

2.2.14 Zahlungsvereinbarungen
In der Auftragsbestätigung zwischen dem Auftragnehmer und dem Auftraggeber wird deutlich angegeben, welche Fristen für die Bezahlung von Teilrechnungen der Gesamtsumme gehandhabt werden. Auf den Rechnungen des Auftragnehmer wird deutlich angegeben, auf welche Frist sich diese Rechnungen beziehen und welcher Prozentsatz der Submissionssumme fakturiert wird.

## 2.3 Normen und Konstruktion
2.3 Normen und Konstruktion

2.3.1 Normen
Alle technischen Vorschriften und Normen in der zur Zeit des Auftrags geltende Fassung wie DIN-Normen, EN-Normen, ISO-Normen, VDI/VDE-Richtlinien einschließlich veröffentlichter Entwürfe, wenn und soweit die den allgemeinen anerkannten Regeln der Technik entsprechen, die Herstellerrichtlinien und Vorschriften sowie die sonstigen allgemein anerkannten Regeln der Technik zum Zeitpunkt der Abnahme.

2.3.2 Statik- nicht zutreffend

2.3.3. Laderampe
Die Laderampe wird als Unterteil der Aufgabe des AN für das Gewächshaus durch Dritte (den zutreffenden AN) gebaut. Die Statik der Laderampe gehört dazu.

2.3.4 Brandschutz- hier nicht zutreffend.

2.3.5 Leistungen des Auftragnehmers zur Nachbehandlung von Beton gemäß DIN-Normen
Der Auftragnehmer (AN) ist verpflichtet, sämtliche Maßnahmen zur fachgerechten Nachbehandlung des Betons zu ergreifen, um eine maximale Qualität und Dauerhaftigkeit des Bauwerks sicherzustellen. Dies umfasst insbesondere das Nasshalten der Betonoberflächen, um ein frühzeitiges Austrocknen zu verhindern und die Hydratation des Zements zu gewährleisten. Die Nachbehandlung erfolgt konform den geltenden DIN-Normen, insbesondere DIN EN 13670 und DIN 1045-3, und richtet sich nach den jeweiligen Anforderungen des eingesetzten Betons sowie den klimatischen Bedingungen vor Ort.
Je nach Witterung sind geeignete Maßnahmen zu treffen, wie z. B. das Abdecken der Betonflächen mit Folien, Matten oder anderen geeigneten Materialien, um sie vor direkter Sonneneinstrahlung, Wind, Frost oder Regen zu schützen. Die Auswahl und Durchführung der Maßnahmen erfolgen eigenverantwortlich durch den AN. Der Auftraggeber (AG) hat in diesem Zusammenhang keine Mitwirkungspflicht.
Ziel aller Nachbehandlungsmaßnahmen ist es, Schwindrisse zu vermeiden, die Druckfestigkeit zu optimieren und die Dauerhaftigkeit des Betons sicherzustellen. Der AN hat sicherzustellen, dass die Nachbehandlung über den erforderlichen Zeitraum erfolgt und dokumentiert wird, sodass die Qualität des Betons den vertraglich vereinbarte Anforderungen entspricht.

## 2.4 Statik und Belastungen
2.4 Statik und Belastungen

2.4.1 Belastungen gemäß den DIN (EN) Normen
Die hier beschriebenen Objekte sollen gemäß zutreffenden DIN-Normen angeboten werden, alle Lastannahmen sollen verwendet sein in diesen Berechnungen (Schneelast, Wasserlast, Windlast, Installationslast usw.), falls zutreffend.

Standort: Fulda Haimbach

Die geprüften statischen Unterlagen (statische Berechnung und Übersichtszeichnungen) werden vom Bauherrn zur Verfügung gestellt und sind bei der Angebotserstellung zu berücksichtigen.

Der Auftragnehmer hat in seinem Angebot die Erstellung und Vorlage der erforderlichen und prüffähigen statischen Nachweisen und Ausführungsunterlagen zu berücksichtigen. Vorlage in digitaler Ausfertigung und in der Papierform.

2.4.2 Statik und Prüfstatik - nicht zutreffend

## 2.5 Erdarbeiten usw.
2.5 Erdarbeiten usw.

2.5.1 Bodenkennwerte - Nicht zutreffend

2.5.2 Erdarbeiten
Die Erdarbeiten auf der Baustelle wurden von AN in Auftrag gegeben.
Der Untergrund wurde auf die gewünschte Höhe gebracht und die oberste Bodenschicht wieder aufgeschüttet.

AN muss die oberste Bodenschicht an den erforderlichen Stellen abtragen, um den Schrott darauf verarbeiten zu können.

## 2.6 Einweisung
2.6 Einweisung

2.6.1 Einweisung
Die Objekte, die nach dieser Beschreibung gebaut werden, bedürfen keine Einweisung.

## 2.7 Materialien
2.7 Materialien

2.7.1. Materialien
Alle Materialien müssen ausschließlich neue Materialien sein. Falls Materialien nicht oder nicht rechtzeitig zur Verfügung stehen, hat der Auftragnehmer mindestens gleichwertige Materialien zu verwenden, ohne hierfür einen Mehrpreis in Rechnung zu stellen; dies ausschließlich nach Rücksprache mit der Bauleitung.

2.7.2 Transport, Lagerung
Die Anlieferung aller Materialien erfolgt ausschließlich franco Baustelle.
Transport, Lagerung und Abdeckung der Materialien haben entsprechend der Normen und Qualitätsanforderungen zu erfolgen, die sich auf die betreffenden Materialien beziehen. Der
Auftraggeber wird bei unterstützenden Aktivitäten wie dem Entladen, Lagern oder Abdecken von Materialien keine Hilfestellung bieten. Diese Tätigkeiten müssen vollständig durch den Auftragnehmer durchgeführt werden.

2.7.3 Abtransport von Materialien
Der AN führt regelmäßige Baureinigungen sowie eine Feinreinigung bis zur Übergabe an der AG
durch. Beseitigung von Verschmutzungen innerhalb und außerhalb der Baugrenzen des
Bauvorhabens.

Bauschutt, Verpackungen und sonstiger Abfall, der sich auf der Baustelle befindet, sind regelmäßig – gegebenenfalls arbeitstäglich – abzutransportieren und in Übereinstimmung mit allen gesetzlichen und behördlichen Vorschriften fachgerecht zu fraktionieren und zu entsorgen.

Anfallende Kosten und Gebühren, einschließlich etwaiger Deponiegebühren, trägt der AN. Entsorgungsnachweise werden dem AG zur Verfügung gestellt.

## 2.8 Betriebsmittel, Mitarbeiter, Weiteres
2.8 Betriebsmittel, Mitarbeiter, Weiteres

2.8.1  Erd-, Hack- und Brech- sowie Reparaturarbeiten
Erdarbeiten, Hack- und Brecharbeiten sowie Reparatur- und Malerarbeiten in Zusammenhang mit den Aktivitäten des Auftragnehmers gehen auf Rechnung des Auftragnehmers.

2.8.2 Subunternehmer, Arbeitnehmer
Der Auftragnehmer darf mit Subunternehmern arbeiten, muss jedoch die Bauleitung hiervon in
Kenntnis setzen.

Die Mitarbeiter des Auftragnehmers und/oder der Subunternehmer müssen sich jederzeit auf der Baustelle ausweisen können. Hierfür ist der Auftragnehmer verantwortlich.
Die Ausführung der Arbeiten hat durch sachkundige und loyale Fachleute zu erfolgen. Die Fachleute müssen  Fachzeugnis (Berufbescheinigungsnachweis) nachweisen können.

Die Bauleitung ist berechtigt, der Direktion des Auftragnehmers unter Angabe von Gründen
mitzuteilen, dass Mitarbeitern des Auftragnehmers und/oder der Subunternehmer der weitere Zugang verweigert wird. Dies wird keinen Einfluss auf das tatsächliche Lieferdatum haben.

2.8.3 Bau Buden, sanitäre Einrichtungen
Der Auftragnehmer sorgt auf eigene Rechnung für Einrichtungen für seine Mitarbeiter, z.B. Bau
Buden und sanitäre Einrichtungen.

2.8.4 Baustrom, Bauwasser
Der Auftraggeber sorgt für die Bereitstellung von ausreichendem Baustrom an einem zentralen Ort, von dem aus der Auftragnehmer den Baustrom mit eigenen Mitteln weiterleiten kann.

Bauwasser kann nicht bereitgestellt werden.

Der Auftragnehmer kann davon ausgehen, dass die Entfernung, die er mit seinen eigenen Mitteln zur Stromversorgung zu überbrücken hat, maximal 100 Meter beträgt.

2.8.5 Werbemaßnahmen
Reklameschilder, Aufkleber usw. dürfen nur nach Absprache mit der Bauleitung aufgestellt bzw. angebracht werden.
Die Kosten für ein eventuell gemeinsam aufzustellendes Reklameschild werden den diversen Auftragnehmern gemäß eines von der Bauleitung festzulegenden Verteilerschlüssels
weiterberechnet.

2.8.6 Schutzmaßnahmen
Während der Arbeiten muss AN Schutzmaßnahmen an Fassaden oder Konstruktionen vornehmen, um Beschädigungen oder Spritzer von zu verarbeitenden Materialien auf ein Minimum zu beschränken.
Die Kosten für das Anbringen und Entfernen der Abschirmung durch Folie oder Filz gehen zu Lasten von AN.

## 2.9 Varia - Letzte Bemerkungen usw.
2.9 Varia

2.9.1 Anwesende Kabel, Rohre und Kanäle.
Nicht relafant fur den AN.

2.9.2 LKW-Verladerampe
Die LKW-Verladerampe wurde aus einer Betonsohle und Betonwänden gebaut von Dritten.

## 3. Anlagen
3 Anlagen

Plan: 260925 60agf 01 323-WA Beton Gewächshaus.pdf

## Leistungsverzeichnis Betonarbeiten
EP-Anteile: Löhne; Stoffe; Geräte; Sonstige

### Abschnitt 1 Spezifikationen des Projektes

#### Titel 1.1 Betonweg Gewächshaus

*Hinweis: Spezifikation*
Betonboden für folgende Abteilungen:

Haus 02 Betonweg  ca. 163 m²
Haus 03 Betonweg  ca.  110 m²
Haus 04 Betonweg  ca.  117 m²
Haus Jungpflanzen  ca.  300 m²

**1.1.10**
Vorbereitung sowie Nivellierung und Verdichtung des Erdreichs unter der zu gießenden Betonbodenplatte. Übrige Erde ist nach draußen aus dem Gewächshaus an einen von der Bauleitung vorgesehenen Ort zu bringen.
Menge: 404,000 m²

**1.1.20**
Lieferung und Einbau einer gleichmäßig aufgebrachten und lagenweise verdichteten Tragschicht aus Basaltschotter, Körnung 0/32 mm, Schichtdicke ca. 30 cm, als Unterbau für die anschließend herzustellende Betonfläche.
Menge: 130,000 m³

**1.1.30**
Betonweg in Beton C 30/37 XA herstellen.
Bewehrung doppelt Stahlmatt Ø 8.150#
Stärke ca. 0,15 m.
Oberfläche waagerecht abziehen.
Menge: 404,000 m²

**1.1.40**
Betonweg der Vorposition maschinell abglätten,
einschl. Vergüten der Oberfläche mit einer Hartstoffeinstreuung Siltatex HZ 1
Oberfläche waagerecht
Menge: 404,000 m²

**1.1.50**
PE-folie (2-fach) liefern und im Bereich des Betonweges unterhalb einbauen
Menge: 404,000 m²

**1.1.60**
Rand Schalung, h= 15 cm herstellen, vorhalten und rückbauen.
Menge: 95,000 m

**1.1.70**
PE-Schaumstoffrand, h= 15 cm herstellen
Menge: 95,000 m

**1.1.80**
Dreieckige Latten, deren Winkel später von AG festgelegt wird.
Oberkante des Betonwegs mit einer an einer Seite geplanten Abschrägung.
Diese Seite ist die Seite, an der die Pflanzen stehen.
Menge: 72,000 m

**1.1.90**
Sollrissfuge schneiden
Tiefe = 1/3 der Bodenplatte
bezogen auf die mittlere Stärke
Menge: 20,000 m

**1.1.100**
Verzinkte Eckleiste 40 x 40 x 4 cm an der Tür,
die mit 10 cm langen gebogenen Ankern in Beton eingegossen wird.
Menge: 8,000 m

**1.1.110**
Dilatationsprofil sinusförmig
Menge: 5,000 m

#### Titel 1.2 Fluchtweg Gewächshaus

*Hinweis: Spezifikation*
Betonboden für folgende Abteilungen:

Haus 02 Betonweg  ca.  150 m²
Haus 03 Betonweg  ca.  100 m²
Haus 04 Betonweg  ca.  100 m²

ca. 404 m2 zusammen

Haus Jungpflanzen  ca.  300 m2

Rettungsweg  ca. 36 m2
entlang der südöstlichen Fasade

**1.2.10**
Vorbereitung sowie Nivellierung und Verdichtung des Erdreichs unter der zu gießenden Betonbodenplatte. Übrige Erde in Form von Muttererde soll im Gewächshaus bleiben. Übrige Erde ist nach draußen aus dem Gewächshaus an einen von der Bauleitung vorgesehenen Ort zu bringen.
Menge: 36,000 m²

**1.2.20**
Lieferung und Einbau einer gleichmäßig aufgebrachten und lagenweise verdichteten Tragschicht aus Basaltschotter, Körnung 0/32 mm, Schichtdicke ca. 30 cm, als Unterbau für die anschließend herzustellende Betonfläche.
Menge: 12,000 m³

**1.2.30**
Betonweg in Beton C 30/37 XA herstellen.
Bewehrung doppelt Stahlmatt Ø 8.150#
Stärke ca. 0,15 m.
Oberfläche waagerecht abziehen.
Menge: 36,000 m²

**1.2.40**
Betonweg der Vorposition maschinell abglätten,
einschl. Vergüten der Oberfläche mit einer Hartstoffeinstreuung Siltatex HZ 1
Oberfläche waagerecht
Menge: 36,000 m²

**1.2.50**
PE-folie (2-fach) liefern und im Bereich des Betonweges unterhalb einbauen.
Menge: 36,000 m²

**1.2.60**
Randschaltung, h= 15 cm herstellen, vorhalten und rückbauen.
Menge: 36,000 m

**1.2.70**
PE-Schaumstoffrand, h= 15 cm herstellen
Menge: 36,000 m

**1.2.80**
Dreieckige Latten, deren 45 gradigen Winkel an den Betonpfad montiert wird
Oberkante des Betonwegs mit einer an einer Seite die geplanten Abschrägung.
Die Abmessungen der Latte sind 3 x 3 cm. Ihre Durchschnitt hat zwei Ecken von 45 Grad und eine von 90 Grad.
Menge: 36,000 m

**1.2.90**
Sollrissfuge schneiden
Tiefe = 1/3 der Bodenplatte, bezogen auf die mittlere Stärke
Menge: 4,000 m

**1.2.100**
Dilatationsprofil sinusförmig
Menge: 1,000 m

#### Titel 1.3 Betonboden Jungpflanzen

*Hinweis*
Betonboden bestehende für die folgende Abteilung:

Haus 01 Jungpflanzen  300 m²

**1.3.10**
Vorbereitung sowie Nivellierung und Verdichtung des Erdreichs unter der zu gießenden Betonbodenplatte. Übrige Erde ist nach draußen aus dem Gewächshaus an einen von der Bauleitung vorgesehenen Ort zu bringen.
Menge: 300,000 m²

**1.3.20**
Lieferung und Einbau einer gleichmäßig aufgebrachten und lagenweise verdichteten Tragschicht aus Basaltschotter, Körnung 0/32 mm, Schichtdicke ca. 30 cm, als Unterbau für die anschließend herzustellende Betonfläche.
Menge: 100,000 m³

**1.3.30**
Betonweg in Beton C 30/37 XA herstellen.
Bewehrung doppelt Stahlmatt Ø 8.150#
Stärke ca. 0,15 m.
Oberfläche waagerecht abziehen.
Menge: 300,000 m²

**1.3.40**
Betonweg der Vorposition maschinell abglätten,
einschl. Vergüten der Oberfläche mit einer Hartstoffeinstreuung Siltatex HZ 1
Oberfläche waagerecht
Menge: 300,000 m²

**1.3.50**
PE-folie (2-fach) liefern und im Bereich des Betonweges unterhalb einbauen
Menge: 300,000 m²

**1.3.60**
Randschaltung, h= 15 cm herstellen, vorhalten und rückbauen.
Dies betrifft bei die 2 Türen bei den 2 von AN HWE gelieferten und installierten Schächten.
Menge: 11,000 m

**1.3.70**
PE-Schaumstoffrand, h= 15 cm herstellen
Menge: 74,000 m

**1.3.80**
Sollrissfuge schneiden
Tiefe = 1/3 der Bodenplatte, bezogen auf die mittlere Stärke
Menge: 24,000 m

**1.3.90**
Verzinkte Eckleiste 40 x 40 x 4 cm an der Tür,
die mit 10 cm langen gebogenen Ankern in Beton eingegossen wird.
Menge: 3,000 m
